# Rohbauarbeiten 2025
Angebotsaufforderung (GAEB 90, DA83)
Währung: EUR
Auftraggeber: keine Angabe

## Rohbauarbeiten
Datum: 01.04.25

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C)  BESONDERE TECHNISCHE VORBEMERKUNGEN
=======================================================
===============
Besondere Technische Vertragsbedingungen (ZTV)
Erd-, Abwasser-, Maurer-, Abdichtungs- und
Betonbauarbeiten

1. Allgemein

1.1 Projektbeschreibung: Neubau eines
Mehrfamilienhauses mit Teiunterkellerung

Ortslage:  Dinslaken, Baßfeldshofd

Bauweise:  Mauerwerksbau, Stahlbetondecken,
Staffelgeschoss Holzdachstuhl
  ohne Unterkellerung

Stockwerkzahl:  Kellergeschoss (Teilunterkeller),
Erdgeschoss, Obergeschoss und  Staffelgeschoss
-
Besonderheiten:  Aufzuzgsanlage

1.2  Maßgebend für die Lieferung und Ausführung der
Leistungensind die ATV in der VOB-Teil C  und weitere
DIN-Vorschriften.

  Alle Leistungen sind nach dem zum Zeitpunkt der
Ausführung geltenden Normen,  Verordnungen,
Richtlinien etc. auszuführen.

Folgende Vorschriften sind besonders zu beachten:

DIN 18299  Nebenleistungen
DIN 18300  Erdarbeiten
DIN 18330  Maurerarbeiten
DIN 1053-1  Mauerwerk, Berechnung und Ausführung
DIN 18331  Beton-, u. Stahlbetonarbeiten
DIN  4102  Brandverhalten von Baustoffen und
Bauteilen
DIN  4109  Schallschutz im Hochbau
DIN  4108  Wärmeschutz im Hochbau
GEG  Gebäudeenergiegesetz
  Unfallverhütungsvorschriften/ Regeln der BG Bau
(Berufsgenossenschaft der Bauwirtschaft)
BGV  BG-Vorschriften
BGR  BG-Regel
BGI  BG-Informationen
BGG  BG-Grundsätze

BetrSichV  Betriebssicherheitsverordnung mit den
dazugehörigen Technischen Regeln ,TRBS"
a.a.R.d.T.  Die Allgemein anerkannten Regeln der
Technik

1.3
Grundsätzlich sind nur Produkte zu verarbeiten die
entsprechend der europäischen Richtlinien eine
CE-Kennzeichnung  unterliegen und besitzen.
Bezüglich der Wärmeleitfähigkeit sind zusätzlich zur
CE-Kennzeichnung nur Bauprodukte zugelassen, die zudem
einer Fremdüberwachung einer von Ländern zugelassenen
Stelle unterliegen und entprechend überwacht sind.

1.4
Einrichten und Räumen der Baustelle, vorhaltender
Baustelleneinrichtung für sämtliche in der
Leistungsbeschreibung aufgeführten Leistungen.
An- und Abfuhr, Auf- und Abbau von Geräten, Werkzeugen,
Maschinen, Fahrzeugen, Gerüsten, Baubuden, festen
Absperrvorrichtungen für die Dauer der Bauarbeiten.
Ständige Bereitstellung eines Ex-Ox-Meters zur
Feststellung eventueller Gase und des
Sauerstoffgehaltes der Luft in Schächten vor deren
Befahrung.
Unterhaltung der Zufahrtswege einschl. der Beseitigung
aller von Bauarbeiten herrührenden
Schäden und Verunreinigungen auf den für die Baustelle
benutzten Flächen und öffentlichen
Strassen.
Einholen evtl. Sperrgenehmigungen von der
Strassenverkehrsbehörde und nach deren
Auflagen Beschilderungen vornehmen, die zur
Aufrechterhaltung des Verkehrs erforderlich sind.

Das Einrichten der Baustelle, Vorhalten, Unterhalten
und Abräumen der kompletten Baustelleneinrichtung sowie
die evtl. Abstellung von Hilfskräften zur Absteckung
des Gebäudes werden nicht besonders vergütet.

1.5
Alle vom Auftragnehmer benutzten Flächen, Wege und
Straßen sind täglich zu säubern und gegen
Beschädigungen zu schützen.

1.6
Material und Unterkunftsräume werden bauseits nicht zur
Verfügung gestellt.

1.7
Strom- und Wasseranschluß sind auf dem Grundstück nicht
vorhanden. Die erforderlichen Anschlüsse für Zähler -
u. Zapfeinrichtungen sind vom Auftragnehmer ohne
besondere Vergütung herzustellen. Die Anträge hierzu
sind bei den Versorgungsträgern einzureichen und diese
Anlagenteile dann allen Nachunternehmern zur Verfügung
zu stellen. Die Verbrauchskosten sind im Auftrag als
extra Pauschalposition vom Auftraggeber vergütet.

1.8
Nach jedem Schneefall ist der Schnee auf dem
Bürgersteig im Bereich der Baustelle sofort zu
entfernen. Er darf nicht in den Rinnstein oder auf den
Fahrdamm gekehrt werden, sondern ist auf der
Bürgersteigkante anzuhäufen, sodaß die Straßenrinne zur
Aufnahme des abfießendenTauwassers frei bleibt. Auf den
Wegen ohne Bürgersteig ist ein mindestens 1 Meter
breiter Streifen des Fahrdamms durch Bestreuen mit
abstumpfenden Material oder durch Abtragen des Schnees
begehbar zu machen.
Die Straßenrinne und Sinkkästen sind für den
ungehinderten Abfluß des Wassers freizuhalten,
insbesondere ist erforderlichenfalls nach eingetretenem
Tauwetter für freibleibenden Abfluß des Wassers zu
sorgen.
Auch für die während einer Frostperiode stillgelegten
Baustellen ist der Auftragnehmer für die Schnee- und
Eisbeseitigung verantwortlich.
Die entsprechenden Satzungen der jeweilgen Gemeinden
sind einzuhalten.

1.9
Das Beseitigen von Bauschutt obliegt allein dem
Auftragnehmer und wird nicht gesondert vergütet. Die
Baustelle ist täglich stets sauber zu halten und
sämtlicher Bauschutt- und Materialreste sind regelmäßig
abzufahren.Der Auftraggeber kann jederzeit den
Auftragnehmer zur Beseitigung auffordern.

2.0 Erdarbeiten

2.1
Für sämtliche bewegten Erdmassen, dazu gehören
auchVerfüllungen und Planierungen, wird bei der
Abrechnungder verdichtete Zustand zugrunde gelegt.

2.2
Ein Wiederauffüllen zu tief abgetragener Baugruben ist
nicht statthaft. Bei einer zu tief abgetragenen
Baugrube trägt der Auftragnehmer die Kosten für die
dadurch notwendig gewordene tiefere Gründung.

2.3
Für Hinterfüllungen ist die Ziffer 3.11 der DIN 18300
zu beachten. Sie dürfen erst nach Abnahme der
Isolierung und nur mit Genehmigung der Bauleitung
erfolgen. Bauschutt und Mutterboden dürfen nicht
verwendet werden. Der Verdichtungsgrad muss mind. DPr.
0,92 - 0,95 betragen.

2.4
Die Sicherung der Baugruben und -gräben sowie die
notwendigen Absperrungen sind Sache des Auftragnehmers
und werden nicht gesondert vergütet.

2.5
Für den Verbau von Baugruben und -gräben ist DIN 4124
Baugruben und Gräben; Böschungen, Arbeitsraumarbeiten,
Verbau maßgebend.

2.6
Der Auftragnehmer hat sich vor Baubeginn über die Lage
evtl. vorhandener stillgelegter bzw. noch in Betrieb
befindlicher Versorgungsleitungen / Kanäle bei den
zuständigen, auch behördlichen Stellen, zu informieren
und, wenn erforderlich, rechtzeitig bei diesen Stellen
und bei der Bauleitung entsprechende
Sicherungsmaßnahmen zu beantragen. Das sachgerechte und
ordnungsgemäße Freilegen, sowie die Schutzmaßnahmen
während der Bauzeit werden nicht gesondert vergütet und
sind in die Einheitspreise der Positionen
einzukalkulieren, falls diese im Leistungs verzeichnis
nicht gesondert ausgeschrieben sind. Grenzsteine sind
zu sichern

2.7
Die Durchführung aller bodeneingreifenden Arbeiten
sollte mit der gebotenen Vorsicht erfolgen, da ein
Kampfmittelvorkommen nicht völlig ausgeschlossen werden
kann. Sofern der Verdacht auf Kampfmittel aufkommt,
sind die Arbeiten sofort einzustellen und eine der
nachfolgend aufgeführten Dienststellen umgehend zu
verständigen:

3.0 Maurerarbeiten

3.1
Die Ziffer 4.1.2 u. 4.1.3 der DIN 18330 wird
dahingehend erweitert, daß das Vorhalten der
Abdeckungen und Umwehrungen von Öffnungen, Schächten,
Treppen usw. bis zur Schließung der Öffnungen und
Anbringen der Treppengeländer ohne besondere Vergütung
erfolgen muß.

3.2
Schlitze, Durchbrüche und Aussparungen im Mauerwerksind
nach Angabe herzustellen und hochzuführen.Nach der
Rohrverlegung sind sie mit den gleichen Baustoffen wie
die übrigen Mauerteile fachgerecht zuschließen.

3.3
DIN 18202, Teile 1-4 -Maßtoleranzen im Hochbau ist für
die zulässigen Maßabweichungen verbindlich.

4.0 Beton- und Stahbetonarbeiten

4.1
Die Herstellung von Beton und die
Güteüberwachungerfolgen nach DIN 1045.

4.2
Die Kosten für die Leistungen zum Nachweis der Güte der
Baustoffe und des Betons nach den Mindestanforderungen
der DIN 1045 beziehungsweise DIN 1084 sind in die
Einheitspreise der Betonpositionen einzukalkulieren.

4.3
Es sollte  nur güteüberwachter, werksgemischter
Transportbeton verwendet werden . Bei der Anlieferung
von Transportbeton sind nummerierte Lieferscheine mit
den Angaben nach DIN 1045, Abschnitt 5.5.1 und 5.5.3
auszustellen. Die Notwendigkeit und die Anzahl der
Probewürfeln ergibt sich aus DIN 1045 und der Art der
Betonherstellung.

4.4

Kosten für die Nachbehandlung des Betons (mindestens
sieben Tage) sind in den Einheitspreisen der
Betonpositionen einzukalkulieren.

4.5
Als Schalung sind einwandfreie, saubere Holzschalungen
oder Schaltafeln zu verwenden. Sichtbetonteile müssen
mit erhöhter Sorgfalt eingeschalt werden.

4.6
Die Abnahme der Bewehrungen muß spätestens 48 Stunden
vor Betonierbeginn der bauüberwachenden Baubehörde bzw.
Prüfingenieur angezeigt werden. Vor der Freigabe durch
die abnehmende Stelle darf nicht betoniert werden.

4.7
Schlitze, Durchbrüche und Aussparungen in den
Betonbauteilen sind nach Angabe herzustellen und nach
Rohrverlegung mit Beton oder Zementmörtel fachgerechtzu
schließen. Die Kosten sind in die Betonpositionen
einzukalkulieren.

4.8
Schalung für Deckenflächen werden grundsätzlich mit dem
lichten Raummaß abgerechnet. Schalung für Schlitze,
Durchbrüche und Aussparungen werden nicht gesondert
aufgemessen und sind mit dem Einheitspreis für die
Deckenschalung abgegolten.

4.9
Die Abrechnung des Baustahls erfolgt nach den
Stahllisten des Statikers.

Mit Abgabe des Angebotes erkennt der Auftraggeber diese
ZTV uneingeschränkt an.

### Bereich 01 Baßfeldshof

#### Abschnitt 01.01 Entsorgung Bauschutt u. Bauabfälle

**01.01.0010 Fläche von Schutt u. Unrat säubern**
Grundstücksfläche von restlichen Schutt und Unrat von
anderen Handwerkern bzw. Firmen säubern, alles
anfallende Material verladen und zur unternehmereigenen
Kippe abfahren, einschl. anfallenden Entsorgungskosten!

Schutt u. Unrat des Auftragnehmers ist ohne Berechnung
zu entsorgen.
Menge: 937,190 m2
Zuordnung: 312

**01.01.0020 Geschossflächen säubern**
Geschosse auf Anweisung der Bauleitung ausfegen und
angefallenen Bauschutt, Verpackungsmaterial und
Dämmstoffe anderer Handwerker bzw. Firmen aus den Bau
in einen bauseitig gestellten Container schaffen.

Bauschutt des Auftragnehmers ist ohne Berechnung zu
entsorgen.
Menge: 284,600 m2
Zuordnung: 312

**01.01.0030 Bauschutt-Container 7 m3 abfahren**
Abfahren und fachgerechtes Entsorgen des in den
Containern befindlichen Bauschuttes (Inhalt 7 m3).
Die Abrechnung erfolgt nach Anzahl der abgefahrenen
Container.

Schutt u. Unrat des Auftragnehmers ist ohne Berechnung
zu entsorgen.
Menge: 1,000 Stck
Zuordnung: 312

**01.01.0040 Baustellenabfälle-Container 7 m3 abfahren**
Abfahren und fachgerechtes Entsorgen der in den
Containern befindlichen Baustellenabfälle (Inhalt
7m3).
Die Abrechnung erfolgt nach Anzahl der abgefahrenen
Container u. vorzulegender Lieerscheine.

Baustellenabfälle des Auftragnehmers sind ohne
Berechnung zu entsorgen.
Menge: 5,000 Stck
Zuordnung: 312

#### Abschnitt 01.02 Baustelleneinrichtung

**01.02.0010 Baustromanlage - Standzeit 8 Monate**
Bereitstellung eines abgesicherten
Baustromverteilerschranks mit Zähleinrichtung liefern,
aufstellen u. betriebsfertig incl. Übergabepunkt an dem
vom Versorger erstellten Baustromanschluss anschließen
u. während der gesamten Bauzeit auch für
Nachfolgegewerke vorhalten, einschl. der notwendigen
Wartungs- u. Prüfprotokolle während der Vorhaltezeit.
Nach Abschluß der Bauarbeiten ist die Baustromanlage
wieder abzubauen.
Folgende Zählerstände sind gemeinsam vom Fachbauleiter
des AN u. vom Bauleiter des AG schriftlich zu
protokollieren:

Zählerstand vor Inbetriebnahme/ Nutzung (Beginn der
Bauarbeiten)
Beendigung der Bauleistungen (Rohbauarbeiten) des AN
Vor Abbau der Baustromanlage

Angefallene Baustromkosten bis zum Zeitpunkt der
Beendigung der Bauleistungen des AN werden von der
Schlussrechnung des AN in Abzug gebracht.

Vorhaltezeit: 8 Monate
Menge: 1,000 Stck
Zuordnung: 312

**01.02.0020 Baustromanlage je weitere Woche Standzeit**
Baustromanlage für die vorgesehene Vorhalte-/
Grundstandzeit von 8 Monate hinaus vorhalten.

Abrechnung je angefangener Woche
Menge: 16,000 Stck

**01.02.0030 Bauzaun, mobil, h=2,00 m Standzeit 4 Wochen**
Bauzaun aus mobilen Stahlrahmenelementen mit
Rundstahlfüllstäben, Stützenfüße aus Beton einschl.
sämtlicher Verbindungen, Kupplungen etc. aufstellen,
vorhalten und nach Abschluß der Bauarbeiten wieder
abbauen.
In der Leistung ist die Kontrolle u. eventuelle
Nacharbeiten sowie Umstellarbeiten während der gesamten
Standzeit einzukalkulieren.

Zaunhöhe  :  2,00 m
Vorhaltedauer  :  4 Wochen
Menge: 130,000 m
Zuordnung: 312

**01.02.0040 Bauzaun je weitere Woche Standzeit**
Bauzaun für die vorgesehene Vorhalte-/ Grundstandzeit
von 4 Wochen hinaus vorhalten.

Abrechnung je angefangener Woche
Menge: 48,000 m
Zuordnung: 312

**01.02.0050 Kombi-Baustellen-WC**
Mobile Kombi-WC-Personen-Kabine mit Beleuchtung für die
Nutzung der am baubeteiligten Ausbaufirmen, anfahren,
aufstellen incl. regelmäßiger Ver- und Entsorgung nach
Erfordernis und wieder entfernen.

Zur Ausstattung gehören:
Integriertes Schloss mit "Besetzt"-Zeichen
Rutschfester Bodenbelag
1 Spiegel
1 Kleiderhaken
1 großes Handwaschbecken mit Fußpumpe 1 Wasservorrat
mit ca. 60-l-Wassertank
1 Seifenspender
1 Papierhandtuchhalter
1 Handdesinfektionsspender
1 WC
1 Toilettenpapierhalter
1 Urinal
1 250-l-Abwassertank mit Doppelentlüftung
Menge: 48,000 StWo
Zuordnung: 312

**01.02.0060 Bautür liefern u. vorhalten**
Provisorisch schließende Bautür für eine bis 3 m2 m
große Rohbauöffnung mit Schlosskasten für den
bauseitigen Einbau eines Profilzylinders liefern,
einsetzen und bis zum Einbau der endgültigen
Haustüranlage vorhalten, einschl. sämtlicher Schalungs-
u.Nebenarbeiten.
Der Einbau des bauseitig gestellen Profizylinders ist
im Einheitspreis einzukalkulieren.
Menge: 1,000 Stck
Zuordnung: 312

**01.02.0070 Zul. zur Bautür für zusätzl. notwendige Schalarbeiten**
Zusätzlich notwendige Schalarbeiten für die Schließung
von Rohbauöffnungen > 3 m2, als Zulage zur
Bautürposition, einschl. sämtlicher Nebenarbeiten u.
eventuell notwendiger  Nacharbeiten während der
Vorhaltedauer der Bautür.
Die Fläche der Bautür wird übermessen.
Menge: 3,220 m2

#### Abschnitt 01.03 Erdarbeiten

**01.03.0010 Aushub für Streifenfundamente (BKL 3-4), abfahren**
Fundamentaushub (ggf. in Handarbeit)
für Streifen- und Einzelfundamente,
einschl. Aufladen des überschüssigen Aushubmaterials
und Abfahren auf eine
vom Auftragnehmer zu bestimmende Kippe
einschl. Kippgebühren.

Bodenklasse: 3 - 4
Menge: 7,840 m3
Zuordnung: 312

**01.03.0020 Aushub für Streifenfundamente (BKL 3-4), seitl. lagern**
*** Bedarfsposition ohne GB
Fundamentaushub (ggf. in Handarbeit)
für Streifen- und Einzelfundamente seitl.
auf der Baustelle lagern.

max. Entfernung:  i.M. 10 m
Bodenklasse:  3 - 4
Menge: 1,000 m3
Zuordnung: 312

**01.03.0030 Zul. Handschachtung**
Zulage für Handschachtung nach Absprache mit der
Bauleitung
Menge: 5,000 m3
Zuordnung: 312

**01.03.0040 Öffnungen für Rohrdurchführungen**
*** Bedarfsposition ohne GB
Öffnungen für Rohrdurchführungen DN 100-150 in
Streifenfundament erstellen

Fundamentbreite:  bis 80 cm
Menge: 5,000 Stck
Zuordnung: 312

**01.03.0050 Hinter- bzw. Auffüllung mit Füllsand**
Liefern von Füllsand und profilgerechtes,
lagenweise Hinter- bzw. Auffüllen von Fundamenten,
Kellerwänden und  Über schütten von Baukörpern, incl.
Verdichten, Verdichtungsgrad mind. DPr 0,92 bis 0,95;
die Arbeiten sind nach Angabe der Bauleitung nach Baufortschritt durchzuführen.
Menge: 5,000 m3
Zuordnung: 312

**01.03.0060 Kalksandsteinschotter liefern und einbauen**
Liefern von Kalksandsteinschotter und
profilgerechtes,lagenweise einbauen

0/45 HKS
Menge: 5,000 m3

**01.03.0070 Bodenaustausch mit Kalksandsteinschotter 0-45**
*** Bedarfsposition ohne GB
Bodenaustausch einschl. Baugrubenaushub als
Maschinenaushub u. Abfahren auf eine
vom Auftragnehmer zu bestimmende Kippe
einschl. Kippgebühren.
Kalksteinschotter 0-45 mm zur Auffüllung liefern und
lagenweise profilgerecht auf der Baugrubensohle
einbauen und fachgerecht verdichten.

Aushubtiefe:  Baugrubentiefe bis max.
4,00 m
Bodenklasse:  2 - 3
Menge: 5,000 m3
Zuordnung: 312

#### Abschnitt 01.04 Entwässerung

**01.04.0010 Grundwasserhaltung (Pumpensumpf)**
Anlage zur offenen Grundwasserhaltung in der Baugrube
liefern, montieren, einrichten u. vorhalten.
Anlage für Gesamtfördermenge von ca. 10-20 l/sec.
Menge: 1,000 Stck

**01.04.0020 KESSEL-Kellerablauf DN 100**
KESSEL-Kellerablauf "Der Universale" DN100, für
vertieften Einbau mit teleskopischen Aufsatzstück,
höhenverstellbar bis 120 mm, 2 Zuläufen DN 50,
1 Zulauf DN 70, herausnehmbaren
Zweifach-Rückstauverschluss, zwei Klappen selbsttätig
schließend, eine davon als handverriegelbarer
Notverschluss, integrierter Geruchsverschluss,
Schlammeimer und Verschlussstopfen; einschl.
Dichtmanschetten komplett liefern und einbauen.

Ausführung mit Schlitzrost 200x200 mm aus schwarzem
Kunststoff.
Menge: 1,000 Stck
Zuordnung: 312

**01.04.0030 KESSEL- Hebeanlage Aqualift S**
KESSEL-Schmutzwasserhebeanlage Aqualift S aus
Kunststoff für Unterflurinstallation, zum Einbau in die
WU-Bodenplatte, Einbautiefe 460-530 mm mit
teleskopischen Aufsatzstück für stufenlosen Höhen- und
Niveauausgleich, Schlitzrost aus Kunststoff, schwarz,
für fäkalienfreies Abwasser, herausnehmbarer Pumpe,
Schwimmersteuerung, integrierter Rückschlagklappe,
Druckanschluss DN 50mm außen, incl. Montage an
Druckleitung
Liefern und mit WU-Betonunterbau einbauen.
Mit einzukalkulieren ist die Lieferung und Montage
einer Rohrdurchführungs-Dichtung für einen weiteren
Zulauf, DN 70, zum Anschluss von Ausgussbecken bzw.
Waschmaschinen.
Menge: 1,000 Stck
Zuordnung: 312

**01.04.0040 KESSEL-Hebeanlage Aqualift F**
*** Bedarfsposition ohne GB
KESSEL-Schmutzwasserhebeanlage Aqualift F aus
Kunststoff für Unterflurinstallation, zum Einbau in die
WU-Bodenplatte, Einbautiefe 460-530 mm mit
teleskopischen Aufsatzstück für stufenlosen Höhen- und
Niveauausgleich, Schlitzrost aus Kunststoff, schwarz,
für fäkalienfreies und fäkalienhaltiges Abwasser,
herausnehmbarer Pumpe, Schwimmersteuerung, integrierter
Rückschlagklappe, Druckanschluss DN 50 mm außen incl.
Montage an Druckleitung
Liefern und mit WU-Betonunterbau einbauen.
Mit einzukalkulieren ist die Lieferung und Montage
einer Rohrdurchführungs-Dichtung für einen weiteren
Zulauf, DN 70, zum Anschluss von Ausgussbecken bzw.
Waschmaschinen.
Menge: 1,000 Stck
Zuordnung: 312

**01.04.0050 Druckleitung, DN 50 mm**
Druckleitung, DN 50 mm, liefern und in der Betonsohle
und auf der Kellerwand bis unterhalb der KG-Decke
verlegen.
Menge: 2,000 m
Zuordnung: 312

**01.04.0060 Aushub für Entwässerung i.M. 1,00 m**
Rohrgräben für Entwässerungsgrundleitungen bis d = 150
mm ausheben, nach der Leitungsverlegung verfüllen,
einschl. Abtransport der verdrängten Bodenmassen zur
unternehmereigenen Kippe.

Grabentiefe:  i. M. 100 cm
Menge: 1,000 m
Zuordnung: 312

**01.04.0070 Zul. Handschachtung**
Zulage für Handschachtung nach Absprache mit der
Bauleitung
Menge: 1,000 m3
Zuordnung: 312

**01.04.0080 KG-Leitungen, DN 100 mm**
KG-Leitungen, 1. Wahl, nach Plan im Gefälle in Gräben
auf Betonunterbau, WU, verlegen, einschl. aller
Formteile wie Bögen in allen erforderlichen
Gradstellungen, Doppel- muffen, Abzweigen,
Reduzierstücken,
Anschlußformteilen, einschl. des Abdichtens
der Steckmuffen mittels Rollringen für Grundleitung.

Gefälle:  2 % bzw. entsprechend EW-
Ausführungszeichnung
Größe:  DN 100
Menge: 7,000 m
Zuordnung: 312

**01.04.0090 KG-Leitungen, DN 125 mm**
*** Bedarfsposition ohne GB
KG-Leitungen, 1. Wahl, nach Plan im Gefälle in Gräben
auf Betonunterbau, WU, verlegen, einschl. aller
Formteile wie Bögen in allen erforderlichen
Gradstellungen, Doppel- muffen, Abzweigen,
Reduzierstücken,
Anschlußformteilen, einschl. des Abdichtens
der Steckmuffen mittels Rollringen für Grundleitung.

Gefälle:  2 % bzw. entsprechend EW-
Ausführungszeichnung
Größe:  DN 125
Menge: 1,000 m
Zuordnung: 312

**01.04.0100 KG-Leitungen, DN 150 mm**
KG-Leitungen, 1. Wahl, nach Plan im Gefälle in Gräben
auf Betonunterbau, WU, verlegen, einschl. aller
Formteile wie Bögen in allen erforderlichen
Gradstellungen, Doppel- muffen, Abzweigen,
Reduzierstücken,
Anschlußformteilen, einschl. des Abdichtens
der Steckmuffen mittels Rollringen für Grundleitung.

Gefälle:  2 % bzw. entsprechend EW-
Ausführungszeichnung
Größe:  DN 125
Menge: 7,000 m
Zuordnung: 312

**01.04.0110 Hausanschlussschacht Schmutz- und Regenentwässerung (DN400)**
*** Bedarfsposition ohne GB
Hausanschlussschacht DA 400mm für Schmutz- und
Regenwasser, Schachthöhe 1,50 m, Kunststoffschacht,
Außendurchmesser 400 mm, Gesamthöhe 1,50 m, Material
Polypropylen (PP), wasserdicht, mit DIBt-Zulassung,
bestehend aus: Schachtunterteil mit strömungsgünstig
ausgeformten Fließgerinne, 3 Zuläufen KG-Muffe DN 150
mit werkseitig  eingelegten Dichtelementen, alle 3
Zuläufe mit KG - Muffenstopfen, bei Auslieferung
verschlossen, sowie ein Ablauf KG-Spitzende DN 150,
Steigrohr mit glatter, gelber Innenwandung und
profilierter Außenform, analog DIN EN 13476, werkseitig
eingesteckt Hausanschlussschacht liefern, Steigrohr
soweit erforderlich kürzen und Schacht fachgerecht nach
Planung auf Schottersohle einbauen

Schachtabdeckung Klasse A 15, ohne Lüftungsöffnungen,
Gussdeckel mit Verriegelung Klasse A 15 (Prüfkraft 15
KN) für Schachtrohre DA 400 liefern und einbauen.

System: multi-control
FRÄNKISCHE oder gleichwertiger Art
Menge: 1,000 Stck

**01.04.0120 Schacht-Aufsetzrohr aus PP (DN400)**
*** Bedarfsposition ohne GB
Schacht-Aufsetzrohr aus PP, Nutzlänge 1,00 m,
Außendurchmesser 400 mm, Material Polypropylen (PP),
mit gelber glatter Innenwandung und außenseitiger Profilierung, analog  DIN EN
13476, inkl. verbundener Muffe und Profildichtringen
mit Doppellippe liefern, auf planmäßige Höhe kürzen und
unter Verwendung von Gleitmittel auf vorhandenem
Steigrohr wasserdicht und lotrecht einbauen.
Ausschachtung und Verfüllung mit Füllsand ist im EP
einzukalkulieren.
Die verdrängten Bodenmassen sind abzufahren und zu
entsorgen.
Menge: 1,000 Stck
Zuordnung: 312

**01.04.0130 Schacht,LW 1000, T bis 1,5 m, Gerinne DN 150**
*** Bedarfsposition ohne GB
Schacht, rund, lichte Weite 1000 mm, liefern und
einbauen, aus Betonfertigteilen DIN 4034-1, mit
Schachtunterteil, Schachtringe, Schachthals,
Auflagering, Anschlüsse für gelenkige Einbindung der
Rohre mit Muffe, Fugendichtung mit Dichtring aus
Elastormeren DIN 4060, Steigeinrichtung, Ausführung
Gußeisen, Gerinne gerade, Auskleidung Gerinne und
Auftritt mit Zementestrich ZE 20 DIN 18560, Berme bis
Rohrscheitel hochgezogen

Rohranschlüsse
1 Zulauf DN 150 (PVC-U),
1 Ablauf DN 150 (PVC-U)

Lichte Schachttiefe:  bis 1,50 m.
Menge: 1,000 Stck
Zuordnung: 309

**01.04.0140 Schacht,LW 1000, T bis 2,5 m,Gerinne DN 150**
*** Bedarfsposition ohne GB
Schacht, rund, lichte Weite 1000 mm, liefern und
einbauen, aus Betonfertigteilen DIN 4034-1, mit
Schachtunterteil, Schachtringe, Schachthals,
Auflagering, Anschlüsse für gelenkige Einbindung der
Rohre mit Muffe, Fugendichtung mit Dichtring aus
Elastormeren DIN 4060, Steigeinrichtung, Ausführung
Gußeisen, Gerinne gerade, Auskleidung Gerinne und
Auftritt mit Zementestrich ZE 20 DIN 18560, Berme bis
Rohrscheitel hochgezogen

Rohranschlüsse
1 Zulauf DN 150 (PVC-U),
1 Ablauf DN 150 (PVC-U)

Lichte Schachttiefe:  bis 2,50 m.
Menge: 1,000 Stck
Zuordnung: 309

**01.04.0150 zusätzlicher Schachtzulauf als Zulage**
*** Bedarfsposition ohne GB
Zusätzlicher Schachtzulauf (Rohranschluss) DN 150
(PVC-U),
als Zulage zum Betonschacht, einschl. zweiläufige
Gerinneauskleidung, Auftritt mit Zementestrich ZE 20
DIN 18560, Berme bis Rohrscheitel hochgezogen.
Menge: 1,000 Stck

**01.04.0160 Innenliegender Schachtabsturz**
*** Bedarfsposition ohne GB
Innenliegender Absturz für Schächte mit NW1000 aus
PVC-U-Rohr, einschl. Fallrohrset und EPDM Dichtung auf
der Rückseite, einschl. vorgebohrten Löchern zur
Befestigung an der Schachtwand inkl. 3
Edelstahlschrauben mit Dübel.
Edelstahl-Rohrschelle mit VA-Stockschraube und Dübel
zur Stabilisierung der senkrechten Rohrleitung,
einschl. 45° Bogen u. Öffnung zu Revisionzwecken,
liefern u. gem. Herstellerangaben montieren.
Anschluss an die Rohrleitung mittels eines durch die
Schachtwandung durchgeführten Rohrstücks. Die
Rohrdurchführung kann wahlweise mit einem
vorgefertigten Schachtfutter oder einer bauseits zu
erstellenden Ringraumdichtung erstellt werden.

Zulaufdurchmesser:  DN 160 -  DN 200 (nach Erfodernis)
Fabrikat:  Funke-ILA oder gleichwertig
Menge: 1,000 Stck

**01.04.0170 Schachtabdeckung Klasse D 400 DIN EN 124/DIN 1229, liefern und verlegen**
*** Bedarfsposition ohne GB
Schachtabdeckung Klasse D 400
DIN EN124/DIN 1229, liefern und verlegen
Schachtöffnung, Durchmesser 600 mm, Abdeckung rund, aus
Gußeisen, bestehend aus BEGU-Rahmen, BEGU-Deckel mit
dämpfender Einlage und Lüftungsöffnungen, höhengerecht
in Mörtel MG III setzen.
Einbau entsprechend Herstelleranleitung.
Menge: 1,000 Stck
Zuordnung: 309

#### Abschnitt 01.05 Maurer-/ Betonbauarbeiten Keller

**01.05.0010 Filterschicht, d = 30 cm**
Kiesfilterschicht, d = 30 cm, als Filterlage unterhalb
der späteren Sohlplatte liefern und fachgerecht
einbauen.
Menge: 2,000 m3
Zuordnung: 312

**01.05.0020 Sauberkeitsschicht aus Beton C 12/15**
Sauberkeitsschicht aus Beton C 12/15 unter Bodenplatte
gem. Angabe Statik

Dicke: ca. 5 cm
Menge: 417,500 m2
Zuordnung: 312

**01.05.0030 PE-Folie, 0,5 mm, auf Kiesschicht**
PE-Folie, 0,5 mm stark, auf verdichtete Kiesschicht
verlegen, Stöße überlappt.
Menge: 840,000 m2
Zuordnung: 312

**01.05.0040 Perimeterdämmung unter der Sohle (120 mm)**
Perimeterdämmung unter der Sohle, mit allseitigem
Stufenfalz, verdichtete, glatte Oberfläche, Dämmplatten
aus Polystyrol - Extruderschaum (XPS),
Floormate 500-A oder gleichwertig
Maße:  ca. 1250 x 600mm
Stärke:  120 mm
W/mK:  0, 038
Druck:  500KN/ m²
Menge: 48,500 m2
Zuordnung: 312

**01.05.0050 Seitl. Randschalung Sohlplatte**
Raue Randschalung für die Fundamentplatte

Plattendicke:  30cm+Dämmumg+Sauberkeitsschicht
Menge: 98,500 m
Zuordnung: 312

**01.05.0060 WU-Sohlplatte C 25/30 XC2, d= 30 cm**
WU - Sohlplatte in C 25/30 XC2, WU - Beton, auf
verdichtetem Unterbau, Trennlagen oder
Sauberkeitsschicht einbauen. Oberfläche rau verrieben
ohne seitliche Schalung und Bewehrung.

Plattendicke:  30 cm
(w/z) eq < 0,55
Menge: 146,000 m3
Zuordnung: 312

**01.05.0070 Fundamenterder aus Edelstahl**
Fundamenterder nach den VDE-Richtlinien, aus
korrosionsfestem Edelstahl 30/3,5mm oder Rundmaterial
mindestens 10 mm, einschl. der erforderlichen
Abstandhalter/ Befestigungen liefern und mit
einbetonieren. Die Stöße sind zu überlappen und mit den
erforderlichen Klemmen zu verbinden. Gem. Planung ist
ein Anschlusspunkt im Hausanschlussraum 30-60 cm über
OK-Fußboden auszuführen. Das freie Ende ist bis zum
bauseitigen Anschluss gegen Beschädigung zu sichern.
Der Fundamenterder / Ringerder nach den VDE-Richtlinien
ist als geschlossener Ring auszuführen. Der
Fundamenterder ist in den Fundamenten der Außenwände
des Gebäudes oder in der Fundamentplatte entsprechend
anzuordnen. Der Ringerder ist außerhalb der Fundamente
erdfühlig zu installieren.
Menge: 101,000 m
Zuordnung: 312

**01.05.0080 Raue Schalung für Fundamente**
Raue Schalung für Einzel- und Streifenfundamente,
Fundamentplatten, sonstigen Abschalungen, im
Gründungsbereich, für alle vorkommenden Arten und
Größen.
Schalung nach Wahl des AN.

Schalungshöhe:  bis 1,50 cm
Menge: 54,000 m2
Zuordnung: 312

**01.05.0090 Fundamentbeton C25/30 (ohne Schalung)**
Stahlbeton C 25/30 XC2, XF1 für Einzel-, Streifen- und
Plattenfundamente, Frostriegel und dgl., auf
Sauberkeitsschicht in verschiedenen Querschnitten
einbringen. Schalung und Bewehrung in gesonderten
Positionen.
Menge: 5,400 m3
Zuordnung: 312

**01.05.0100 Glatte Sichtbetonschalung für Wände**
*** Bedarfsposition ohne GB
Sichtbetonschalung, glatt, aus nicht saugenden
Schalungsplatten oder Stahlschalung mit regelmäßigen
Stößen und Nagelstellen, einschl. Abfasen der Kanten
mit glatten Dreikantleisten, für bauseitige malermäßige
Nachbehandlung
(Teilspachtelung und Anstrich) der Betonoberfläche,
Betonwarzen und Grate abgeschliffen, einschl.
wasserundurchlässigem Verschluss der
Schalungsspannlöcher. Bewehrung und Beton in
gesonderter Position.
Menge: 1,000 m2
Zuordnung: 312

**01.05.0110 Zulage Öffnung Kellerfenster (100*80cm) in Betonwand**
Erstellen einer Öffnung in Betonwand zur Montage einer
MEALUXIT vollgedämmten Wechselzarge (Komfort),
einbetoniert, als Zulage.

Grösse:  100 * 80 * (24-30cm)
Menge: 11,000 Stck
Zuordnung: 312

**01.05.0120 Doppelschalige Betonwand (d=30cm), WU-Beton**
Doppelschalige Betonwand incl. Füllbeton und
Fugenspachtelung, bestehend aus wasserundurchlässigen
WU-Beton C 25/30 XC2, XF1, 0-8mm bzw. 0-16mm,
für Wandstärken 30-40 cm, bestehend aus zwei durch
Gitterträger miteinander verbundenen Wandscheiben,
Innen d=5cm, Außen d=6cm (mit glatter, jedoch nicht
porenfreier Oberfläche) und einem Hohlraum, der nach
dem Versetzen örtlich auszubetonieren ist, nach Ihren
verbindlichen Unterlagen, komplett fertig herstellen.
Bewehrungseinbau und Betondeckung nach DIN 1045/4102.

Die Abrechnung der Bewehrung erfolgt nach unseren
prüffähigen Bemessungs- und Stahllisten, und die
Abrechnung der einzelnen Abdichtungselemente (Pentaflex
etc.) nach Aufmass.
Menge: 343,000 m2
Zuordnung: 312

**01.05.0130 STB-Wände C 25/30 XC2, XF1, WU**
Stahlbetonwände aus wasserundurchlässigen Beton C 25/30
XC2, XF1, Betonwarzen und Grate abgeschliffen, einschl.
wasserundurchlässigem
Verschluss der Schalungsspannlöcher.
Bewehrung und Schalung in gesonderter Position.

Wanddicke :  30 cm
(w/z)eq < 0,55, Grösstkorn < 16 mm
Menge: 62,000 m3
Zuordnung: 312

**01.05.0140 STB-Deckenplatten C25/30 XC1, d=18 cm**
*** Bezugsbeschreibung
Stahlbetondeckenplatte der Kellerdecke in C25/30 XC1,
einschl. Schalung, gem. DIN 1045 fachgerecht
herstellen. Der Bewehrungsstahl wird gesondert
abgerechnet. Der EP versteht sich einschl. Anlegen und
späterem Schließen
aller Installationsaussparungen bis 400 cm2.

Plattendicke: 18 cm
Menge: 385,000 m2
Zuordnung: 312

**01.05.0150 STB-Deckenplatten, 1 cm Mehrstärke**
*** Bedarfsposition ohne GB
*** wie Position 01.05.0140
Zulage zu Pos.
Menge: 1,000 m3
Zuordnung: 312

**01.05.0160 STB-Treppe, 1-läufige, gerade, 15 STG**
Einläufige Stahlbetontreppenlauf für gerade
Treppenläufe mit aufbetonierten Keilstufen, einschl.
Beton u. Auflagertaschen gem. Detailzeichnung und
Statik liefern und einbauen.
Steigungsverh.  :  ca. 18,50/26 cm
Steigungsanzahl:  15 Stück
Laufbreite :  ca. 115 cm
Plattendicke:  ca. 22 cm
Podest:  ohne
Menge: 1,000 Stck

**01.05.0161 Schöck Tronsole L-250-Set**
*** Bedarfsposition ohne GB
15 x Schöck Tronsoler Typ L 250 für die
schallbrückenfreie Fugenausbildung zwischen Treppenlauf
und Wand.

Baustoffklasse: Zwischen massiven, mineralischen
Bauteilen B1, schwerentflammbar nach DIN 4102;
Einbau gemäß allgemeinem bauaufsichtlichem Prüfzeugnis

15 x Elementlänge/-breite/-höhe: 1000/250/15 mm

Lieferung und Einbau entsprechend den
Herstellervorgaben u. nach Angabe der Tragwerksplaners.
Menge: 1,000 Stck

**01.05.0162 Schöck Tronsole L-420-Set**
15 x Schöck Tronsoler Typ L 420 für die
schallbrückenfreie Fugenausbildung zwischen Treppenlauf
und Wand.

Baustoffklasse: Zwischen massiven, mineralischen
Bauteilen B1, schwerentflammbar nach DIN 4102;
Einbau gemäß allgemeinem bauaufsichtlichem Prüfzeugnis

15 x Elementlänge/-breite/-höhe: 1000/420/15 mm

Lieferung und Einbau entsprechend den
Herstellervorgaben u. nach Angabe der Tragwerksplaners.
Menge: 1,000 Stck

**01.05.0166 Schöck Tronsoler Typ T-V6-H180 bis H220-L1000-B14**
Schöck Tronsoler Typ T-V6-H160 bis H220/ L1000-B14
als tragendes Trittschalldämmelement zwischen
Podest/Decke und Lauf mit geradem Fugenprofil.
Feuerwiderstandsklasse:  R90
Elementhöhe:  160 mm bis 220
Elementlänge:  1000 mm

Lieferung und Einbau entsprechend den technischen
Unterlagen des Herstellersden u. des Tragwerksplaners.
Menge: 1,000 Stck

**01.05.0170 Aussparungen herstellen > 400cm2**
Aussparungen in STB-Deckenplatten aller Art, für alle
Formen und Zuschnitte, herstellen, einschl. dem
späteren schließen.

Einzelgröße: über 400 cm2 bis 1200 cm2
Menge: 12,000 Stck
Zuordnung: 312

**01.05.0180 Betonstabstahl BSt 500 S(A)**
Betonstabstahl BSt 500 S(A) in verschiedenen
Durchmessern und Längen, sowie für Filigran- und
Ortbetonbauteile liefern, schneiden, biegen und gem.
Statik einbauen.
Menge: 21613,000 kg
Zuordnung: 312

**01.05.0190 Betonstahlmatten BSt 500 M(A)**
Betonstahlmatten BSt 500 M(A) als Lagermatten
verschiedener Größen u. Längen für Filigran- und
Ortbetonbauteile (Decken und Wände) liefern, schneiden,
biegen und gem. Statik verlegen.
Menge: 7204,000 kg
Zuordnung: 312

**01.05.0200 Kraso Wanddurchführung Typ B (KG) DN 110**
*** Bedarfsposition ohne GB
Kraso-Wanddurchführung Typ B, DN 160, aus form- und
druckstabilem Vollwandmaterial mit druckwasserdichter,
umlaufender KRASO Vierstegdichtung - MPA-geprüft bis 10
bar- einschl. beidseitig angeformte Steckmuffe zum
Anschluss von KG/HT - Rohren u. 2 Stck KRASO Deckeln
als Einbauhilfe lifern u. gem. Herstellervorschrift
einbauen.
Rohr und Rohr-Material in Übereinstimmung mit DIN EN
1401
(KG) bzw. DIN EN 14758 (KG 2000).

Material:  KG
WU-Richtlinie:  Beanspruchungsklasse 1 + 2
Betonwandstärke:  30 cm
Durchmesser:  DN 160
Menge: 1,000 Stck

**01.05.0210 Kraso Wanddurchführung Typ B (KG) DN 160**
Kraso-Wanddurchführung Typ B, DN 160, aus form- und
druckstabilem Vollwandmaterial mit druckwasserdichter,
umlaufender KRASO Vierstegdichtung - MPA-geprüft bis 10
bar- einschl. beidseitig angeformte Steckmuffe zum
Anschluss von KG/HT - Rohren u. 2 Stck KRASO Deckeln
als Einbauhilfe lifern u. gem. Herstellervorschrift
einbauen.
Rohr und Rohr-Material in Übereinstimmung mit DIN EN
1401
(KG) bzw. DIN EN 14758 (KG 2000).

Material:  KG
WU-Richtlinie:  Beanspruchungsklasse 1 + 2
Betonwandstärke:  30 cm
Durchmesser:  DN 160
Menge: 4,000 Stck

**01.05.0220 DOYMA-Rohrdurchführung DN 150**
*** Bedarfsposition ohne GB
DOYMA - Rohrdurchführung, DN 150 mm, für KG-Rohr DN 150
mm, Kernbohrung DN 250 mm, in Betonaußenwand, einschl.
Dichtungseinsatz C gegen drückendes Wasser, liefern und
einbauen.
Menge: 1,000 Stck
Zuordnung: 312

**01.05.0230 senkr. Abdichtung außen, Kellerwände-EG**
*** Bedarfsposition ohne GB
Außenwandflächen, Übergang WU  Kellerwände oder
Fundamente zur Sohlplatte und EG-Mauerwerk, nach Angabe
der örtlichen Bauleitung mit einer druckwasserdichten
und flexiblen Flächenabdichtung gem. Hersteller- und
DIN-Vorschriften, einschl. Vorarbeiten, Voranstrich und
Hohlkehlenausbildung
(z.B. zwischen Sohlplatte/ Wand bzw. Lichtschächten)
herstellen.
Fabrikat  : Superflex-10 (Deitermann - Bauchemie)
Schichtdicke  : mind. 6 mm.
Dem AN wird freigestellt unter Beachtung der DIN auch
anderes gleichwertiges Material zu verwenden.

Fabrikat:
.................................................

Die fertige isolierte Fläche ist vor Beschädigung bis
zum Verfüllen des Arbeitsraumes zu schützen und darf
nicht mit Bauschutt und dergleichen in Berührung
kommen.
Menge: 594,000 m2
Zuordnung: 312

**01.05.0240 PENTAFLEXr TYP KB Abdichtungselement für Arbeitsfugen**
PENTAFLEXr TYP KB Abdichtungselement zur Herstellung
von druckwasserdichten Arbeitsfugen, liefern und nach
Herstellervorschrift einbauen. Ausführung gemäß
bauaufsichtlichem Prüfzeugnis, und nach Angabe des
Tragwerkplaners. Lieferung und Einbau einschl. Stoß-
und Kreuzklammern, sowie das Herstellen der
Eckausbildungen mit KB-Eck-Elemente.

Höhe:  167 mm

Hersteller:  PENTAFLEXr
  PohlCon GmbH, Nobelstraße 51, 12057 Berlin,
Deutschland9
Menge: 98,500 m
Zuordnung: 312

**01.05.0250 PENTAFLEXr Schalltrennkorb für Schalltrennfugen**
*** Bedarfsposition ohne GB
PENTAFLEXr Schalltrennkorb STK zur Herstellung von
druckwasserdichten Schalltrennfugen, liefern und nach
Herstellervorschrift einbauen. Ausführung gemäß Angaben
des Tragwerkplaners. Lieferung und Einbau inkl.
Schlagdübel zur Befestigung (6 Stk/Set)

Fugenbreite:  30 mm Lieferung
Wandstärke :  240/250 mm
Fugenhöhe:  2.60 - max. 3.00 m
Menge: 1,000 Stck
Zuordnung: 312

**01.05.0260 PENTAFLEXr Schallfugenband**
*** Bedarfsposition ohne GB
PENTAFLEXr Schallfugenband passend zum Schalltrennkorb
STK mit vormontiertem Pentaflex Dehnfugenanschluss zur
Verbindung mit Pentaflex KB liefern und nach
Herstellervorschrift einbauen. Ausführung gemäß den
Angaben des Tragwerkplaners

Arbeitsfugenbandbreite:  240 mm
Fugenhöhe:  2.60 - max. 3.00 m
Menge: 1,000 Stck
Zuordnung: 312

**01.05.0270 PENTAFLEXr OBS Ortbetonsollbruchelement**
*** Bedarfsposition ohne GB
PENTAFLEXr TYP OBS Ortbetonsollbruchelement zur
gezielten Erzeugung eines Sollrisses in Ortbetonwänden
und gleichzeitigen Abdichtung der Risse liefern und
nach Herstellervorschrift einbauen, einschl. der
notwendigen Kreuzklammern zur Befestigung. Ausführung
gemäß Angaben des Tragwerkplaners.

Elementlänge:  bis max. 2,50 m
E-Maß:  bis 140 mm
(Abstand zwischen inneren und äußeren Bewehrung)
Menge: 1,000 Stck
Zuordnung: 312

**01.05.0280 Fugenband Typ AA 24**
*** Bedarfsposition ohne GB
Außenliegendes Fugenband Typ AA 24 in die Schalung der
Betonwände einbauen, als Abdichtung der Arbeitsfuge
zwischen Sohlplatte und aufgehender Betonwand, einschl.
aller Schweißarbeiten.
Hersteller: BESA-Plast (Borken, 02361-62001)
Menge: 1,000 m
Zuordnung: 312

**01.05.0290 Dehnfugenband AD 350**
*** Bedarfsposition ohne GB
Dehnfuge b = 5cm in die Außenbetonwände zwischen den
Doppelhaushälften einbauen und mittels eines
außenliegenden Dehnfugenbandes AD 350 abdichten,
einschl. Schweißverbindung an das Fugenband AA 24.
Hersteller: BESA-Plast oder ähnlich
Menge: 1,000 m
Zuordnung: 312

**01.05.0300 Schwindrohr Tricosal SR 9 liefern und einbauen**
*** Bedarfsposition mit GB
TRICOSAL-Schwindrohr SR 9liefern und einbauen.
Es wird auf der Unterseite eingeschnitten und auf
das Arbeitsfugenband aufgestülpt. Es verbleibt ein
Abstand zum Sohle-/Decken-Beton von ca. 5 cm.
Im oberen Wandbereich wird das Schwindrohr durch eine
Knagge (parallele
Leisten) an der Schalung fixiert. Die Führung des
Schwindrisses erfolgt
durch Dreikantleisten auf beiden Seiten der Betonwände.
Menge: 19,000 m
Zuordnung: 312

**01.05.0310 Halfenschiene HMS-25/15 D**
Edelstahl - Halfenschiene liefern und in die Schalung
der KG-Wände einbauen,
als Anschluss der Innenwände, einschl. Maueranker ML
1-125

Fabrikat:  Halfeneisen
Schienentyp:  HMS-25/15 D
im Abstand von < 50 cm lt. Statik
Menge: 25,000 m
Zuordnung: 312

**01.05.0320 Perimeterdämmung,d = 12 cm, KG-Wand**
Anbringen einer Wärmedämmung an den Kelleraußenwänden
mit Stufenpfalz.
Dämmung vollflächig kleben nach DIN.

Dämmdicke  : 120 mm
WLF:  : 0,035
Menge: 46,000 m2
Zuordnung: 312

**01.05.0330 MEALUXIT Wechselzarge u. Fenstereinsatz 100/80/24-30 cm**
MEALUXIT vollgedämmte Wechselzarge Komfort für zu
betonierende und gemauerte Wände, aus
glasfaserverstärktem Polyester (GFK), Farbe Weiß,
mit beidseitiger Schalungskante, einschl.
Fenstereinsatz Komfort mit CLICK-IN System, DIN R oder
DIN L aus Hart - PVC mit verdecktem
Einhand-Dreh-Kipp-Beschlag, umlaufender TPE - Dichtung
und Glashalteleisten, 5-Kammerprofil, Blendrahmenstärke
73 mm. Wohnraumstandard gemäß RAL-Richtlinien und EnEV
komplett mit Holzabstützrahmen und Lochblechbändern als
Einbauhilfe liefern und nach Einbauanleitung des
Herstellers druckwasserdicht einbauen.

Zargen-Nenn-Außenmaße:  100/80/24-30 cm
Isolierglas Ug-Wert:  1,1 W/m2K

Hersteller: MEA Bausysteme GmbH, Sudetenstraße 1, 86551
Aichach.
Menge: 11,000 Stck
Zuordnung: 312

**01.05.0340 MEALUXIT AQUA Zargenfenster 100/80/24-30 cm**
*** Bedarfsposition ohne GB
MEALUXIT AQUA Zargenfenster für WU - Betonwände. Zarge
aus glasfaserverstärktem Polyester (GFK), Farbe Weiß,
mit beidseitiger Schalungskante und stabilem,
extrabreitem beschichtetem Dichtflansch für absolut
dichten Verbund zwischen Zarge und Beton bei Ortbeton-
und Fertigteilwänden, einschl. Fenstereinsatz Dreh -
Kipp, PVC, weiß, vormontiert in Zarge,
5-Kammer-Blendrahmenprofil, Blendrahmenstärke 73 mm,
Glasflügel mit Wärmeschutzverglasung.
Komplett mit Holzabstützrahmen, Schutzfolie und
Lochblechbändern als Einbauhilfe
Wasserdicht bis 0,8m und hochwasserbeständig bis 1,20m
über Oberkante Fenstersims gem. ift - Richtlinie
FE-07/1, liefern und nach Einbauanleitung des
Herstellers druckwasserdicht einbauen.

Zargen-Nenn-Außenmaße:  100/80/24-30 cm
Isolierglas Ug-Wert:  1,1 W/(m²*K)
(äußere Scheibe VSG-Glas und Sicherheitsbeschlag mit
Pilz- Zapfen-Verriegelung
Menge: 1,000 Stck
Zuordnung: 312

**01.05.0350 MEAFIX Montagedämmplatte 18 cm**
MEAFIX Sockel-Element aus 18 cm starkem Dämmstoff, mit
4 mm starker Faserzementplatte kaschiert, Dämmung im
Sockelbereich für Bodenplatte oder Deckenrandschalung
bei der Kellerdecke, einschl. Montageset AQUA liefern
und nach Einbauanleitung des Herstellers
druckwasserdicht einbauen

Passend für Zargen-Nenn-Außenmaße:  100/80/24-30 cm
Menge: 11,000 Stck

**01.05.0360 MEA LUXIT Perimeter-Abdeckrahmen 18 cm**
Einteiliger Komplettrahmen zum Einkleben in die Zarge
als Verblendung der Perimeterdämmung. Passend für die
Zargenwandstärken 19  39,5 cm. Farbe ähnlich
Verkehrsweiß (RAL 9016). Material PVC.
Schnellstmontage, da kein Zusammenbau von Einzelteilen
erforderlich. Das Einkleben des Rahmens muss vor der
Lichtschachtmontage erfolgen. Zwischendämmstärken durch
bauseitigen Zuschnitt mit der Handkreissäge möglich,
liefern und nach Einbauanleitung des Herstellers
druckwasserdicht einbauen.

Zargen-Nenn-Außenmaße:  100/80/24-30 cm
Dämmstärke:  ca. 18 cm
Menge: 11,000 Stck
Zuordnung: 312

**01.05.0370 MEA MULTINORM Lichtschacht**
Formstabiler GFK-Lichtschacht MEAMULTINORM, 100cm x
130cm, Tiefe 40cm für anspruchsvolle Einbausituation.
Aus glasfaserverstärktem Polyester (UP-GF), Farbe Weiß,
ähnlich RAL 9016, frost- und hitzebeständig. Optional
in der Ausführung begehbar, befahrbar oder wasserdicht.
Inkl. feuerverzinktem Abdeckrost mit integrierter
Rostabhebesicherung und Befestigungsset. Mit
Entwässerungsöffnung d=80 mm (rund) u.
Entwässerungsanschluss Standard mit Schmutzsieb O 80mm,

Lichtschacht:  100cm x 130cm (Nennmaß)
Tiefe:  40cm
Ausführung:  begehbar
Abdeckrost:  Streckmetallrost begehbar /
Menge: 11,000 Stck
Zuordnung: 312

**01.05.0380 MEA MULTINORM Lichtschachtaufsätze**
MEA MULTINORM Lichtschachtaufsätze liefern und nach
Einbauanleitung des Herstellers montieren.

Nennmaß:  100*35*40 cm
Menge: 11,000 Stck
Zuordnung: 312

**01.05.0390 MEAFIX Sockel-Element 12 cm**
*** Bedarfsposition ohne GB
MEAFIX Sockel-Element aus 12 cm starkem Dämmstoff, mit
4 mm starker Faserzementplatte kaschiert, Dämmung im
Sockelbereich für Bodenplatte oder Deckenrandschalung
bei der Kellerdecke, liefern und nach Einbauanleitung
des Herstellers einbauen

Passend für Zargen-Nenn-Außenmaße:  100/80/24-30 cm
Menge: 1,000 Stck
Zuordnung: 312

**01.05.0400 KS-Planstein KS R(P), 20-2,0; 17,5-30 cm**
KS-Planstein KS R(P)
Mauerwerk DIN EN 1996, ohne Stoßfugenvermörtelung,
Kalksandstein nach DIN EN 771-2 in Verbindung mit DIN
20000-402, inkl. Kimm- und Höhenausgleichschichten, KS
R(P) versetzt in Dünnbettmörtel MK M10 nach DIN EN
998-2 in Verbindung mit DIN 20000-412, in allen
Geschossen lot- und fluchtgerecht nach Zeichnung bzw.
Angabe des Architekten herstellen.

Wärmeleitfähigkeit:  < 1,1 W/ (mk)
Steindruckfestigkeitsklasse:  SFK = 20
Rohdichteklasse:  RDK = 2,0
Wanddicke:  t = 17,5 cm- 30cm
Format:  4 - 6 DF
Mörtelgruppe:  MK M 10
Menge: 60,500 m3
Zuordnung: 312

**01.05.0401 KS-Planstein-L-R(P) 1,4-12, 11,5 cm**
KS-Planstein-L-R(P)
Mauerwerk DIN EN 1996, ohne Stoßfugenvermörtelung,
Kalksandstein nach DIN EN 771-2 in Verbindung mit DIN
20000-402, inkl. Kimm- und Höhenausgleichschichten,
KSLl-R(P) versetzt in Dünnbettmörtel nach DIN EN 998-2
in Verbindung mit DIN 20000-412.

Wärmeleitfähigkeit:  0,70 W/(mK)
Steindruckfestigkeitsklasse:  SFK = 12
Rohdichteklasse:  RDK = 1,4
Wanddicke:  t = 11,5 cm
Format:  4 DF
Mörtelgruppe:  MK M10
Menge: 10,000 m2
Zuordnung: 312

**01.05.0402 Zul. KS-Planstein-R(P) 2,0-20, 11,5 cm**
Zulage für KS-Planstein-R(P)

Wärmeleitfähigkeit:  1,1W/(mK)
Steindruckfestigkeitsklasse:  SFK = 20
Rohdichteklasse:  RDK = 2,0
Wanddicke:  t = 11,5 cm
Format:  4 DF
Mörtelgruppe:  MK M10
Menge: 5,000 m3
Zuordnung: 312

**01.05.0430 Öffnungen anlegen in MW**
Öffnungen in 17,5 - 30 cm dicken Mauerwerk anlegen und
hochführen
Menge: 9,500 m3
Zuordnung: 312

**01.05.0440 Fugenglattstrich als Zulage**
Fugenglattstrich als Zulage zu o.g. Positionen für
Innen- und Außenmauerwerk, ein- bzw. beidseitig nach
Angabe der Bauleitung herstellen.
Menge: 330,000 m2
Zuordnung: 312

**01.05.0450 Betonfertigstürzen (17,5/11,5 cm) als Zulage**
Betonfertigstürzen, 17,5/11,5 cm, liefern und Öffnungen
überdecken,
als Zulage zum Mauerwerk.
Menge: 19,000 m
Zuordnung: 312

**01.05.0460 Delta- Mauerwerkssperre einbauen**
Delta - Mauerwerkssperre liefern und einbauen als
Schutz des Mauerwerks gegen aufsteigende Feuchtigkeit.

Material:  Polyolefin, schwarz, mit rutschfester
  Profilierung. Bitumenverträglich.
  Eigenschaften

Horizontale Mauerwerkstrennung im Sinne von DIN 18195.
(Allgemeines bauaufsichtliches Prüfungszeugnis
P-10.13-SKZ-301)

Die DELTA - Mauerwerkssperre wird einlagig verlegt.
Dabei sind die Auflageflächen mit Mörtel der Gruppe 2
oder 3  (nach DIN 1053, TL.1) so dick abzugleichen,
dass eine möglichst waagerechte Oberfläche ohne
Unebenheiten entsteht. Die DELTA - Mauerwerkssperre
sollte fest in den Mörtel gepresst werden. Bei Stößen
müssen sich die Bahnen um mindestens 20 cm überlappen,
um einem optimalen Feuchtigkeitsschutz auf Dauer sicher
zu stellen.
Menge: 33,500 m2
Zuordnung: 312

**01.05.0470 Delta- Protekt-Abdichtung unter MW**
DELTA-PROTEKT liefern und einbauen als Horizontalsperre
im einschaligen Mauerwerk direkt zwischen der ersten
und zweiten Steinschicht.
DIN - Gerechter und bitumenverträglicher Schutz des
Mauerwerks gegen aufsteigende Feuchtigkeit sowie
"Z-Isolierung" bei Vormauerwerk.
Normgerecht nach DIN 18195 und DIN 1053.
Menge: 20,000 m2
Zuordnung: 312

**01.05.0480 Kernbohrung DN 100**
Erstellen einer Kernbohrung DN 100

Tiefe:  15-35 cm
Menge: 5,000 Stck
Zuordnung: 312

**01.05.0490 Kernbohrung DN 125**
Erstellen einer Kernbohrung DN 125
Tiefe:  15-35 cm
Menge: 5,000 Stck
Zuordnung: 312

**01.05.0500 Kernbohrung DN 150**
Erstellen einer Kernbohrung DN 150
Tiefe:  15-35 cm
Menge: 2,000 Stck
Zuordnung: 312

**01.05.0510 Kernbohrung DN 200**
Erstellen einer Kernbohrung DN 200
Tiefe:  15-35 cm
Menge: 2,000 Stck
Zuordnung: 312

**01.05.0520 EPS-Schutzplatten 20 mm**
*** Bedarfsposition ohne GB
Anbringen von EPS-Platten, d=20 mm, auf den Außenseiten
des Kellermauerwerks, als Schutz der fertigisolierten
Fläche vor Beschädigungen bis zum Verfüllen des
Arbeitsraumes, mit lösungsmittel-freiem Kleber
punktweise verklebt.
Menge: 1,000 m2
Zuordnung: 312

#### Abschnitt 01.06 Maurer- / Betonbauarbeiten Wohngeschosse

**01.06.0010 KS-Planstein KS R(P), 20-2,0; 17,5-30 cm**
KS-Planstein KS R(P)
Mauerwerk DIN EN 1996, ohne Stoßfugenvermörtelung,
Kalksandstein nach DIN EN 771-2 in Verbindung mit DIN
20000-402, inkl. Kimm- und Höhenausgleichschichten, KS
R(P) versetzt in Dünnbettmörtel MK M10 nach DIN EN
998-2 in Verbindung mit DIN 20000-412, in allen
Geschossen lot- und fluchtgerecht nach Zeichnung bzw.
Angabe des Architekten herstellen.

Wärmeleitfähigkeit:  < 1,1 W/ (mk)
Steindruckfestigkeitsklasse:  SFK = 20
Rohdichteklasse:  RDK = 2,0
Wanddicke:  t = 17,5 cm- 30cm
Format:  4 - 6 DF
Mörtelgruppe:  MK M 10
Menge: 162,860 m3
Zuordnung: 312

**01.06.0020 Poroton-Hochlochziegel-Plan-T; HLzB 12-0,8, (17,5 bis 30 cm)**
Poroton-Hochlochziegel-Plan-T- (17,5-30 cm) 08, HLzB
12-0,8
Hochlochziegel-Mauerwerk der tragenden, Aussen- u.
Innenwände mit Dünnbettmörtel MK M10, vollflächig
deckelnd oder im Tauchverfahren mit verzahnter u.
unvermörteleter Stoßfuge in allen Geschossen lot- und
fluchtgerecht nach Zeichnung bzw. Angabe des
Architekten herstellen.

Wärmeleitfähigkeit:  0,39 W/ (mk)
Rohdichteklasse:  0,8
Druckfestigkeitsklasse:  12
Mauerwerksddruckfestigkeit:  fk = 4,7 MN/m2
Wanddicke:  17,5 - 30 cm
Format:  4,5, 9 oder 12 DF
Menge: 44,150 m3
Zuordnung: 312

**01.06.0030 Zul. für Poroton-Hochlochziegel-Plan-T; HLzB 20-1,2 EB (17,5 bis 30 cm)**
Poroton-Hochlochziegel-Plan-T- (17,5-30 cm) 08, HLzB
20-1,2 EB Hochlochziegel-Mauerwerk der tragenden,
Aussen- u. Innenwände mit Dünnbettmörtel MK M10,
vollflächig deckelnd oder im Tauchverfahren mit
verzahnter u. unvermörteleter Stoßfuge in allen
Geschossen lot- und fluchtgerecht nach Zeichnung bzw.
Angabe des Architekten herstellen.als Zulage zu HLzB
12-0,8,herstellen.

Wärmeleitfähigkeit:  0,50 W/mk
Rohdichteklasse:  1,2
Druckfestigkeitsklasse:  20
Mauerwerksddruckfestigkeit:  fk = 8,5 MN/m2
Wandicke:  17,5 - 30 cm
Format:  4,5, 9 oder 12 DF
Menge: 15,000 m3
Zuordnung: 312

**01.06.0040 Öffnungen anlegen in MW**
Öffnungen in 17,5 - 30 cm dicken Mauerwerk anlegen und
hochführen
Menge: 57,120 m3
Zuordnung: 312

**01.06.0050 Zul. KS-ISO-Kimmstein (Wärmedämmstein) 20-1,2, 17,5 cm**
KS-ISO-Kimmsteine(Wärmedämmstein) nach allgemein
bauaufsichtlicher Zulassung Z-17.1-875/960/961/DIN EN
771-2/DINV106, mit Normalmauermörtel der Mörtelgruppen
IIa und III oder Dünnbettmörtel in der untersten
und/oder obersten Schicht (Wandfuß bzw. Wandkopf) von
Mauerwerk nach DIN 1053/DIN EN 1996, entsprechend den
Herstellervogaben u.
nach  Angabe des Architekten bzw.Tragwerkplaners, als
Zulage zu den Mauerwerkspositionen, liefern und u.
versetzen.

Höhe:  11,3 cm,
Wärmeleitfähigkeit:  0,33 W/(mK)
Druckfestigkeitsklasse:  20
Rohdichteklasse:  1,2
Wanddicke:  17,5 cm
Menge: 82,120 m
Zuordnung: 312

**01.06.0051 Zul. KS-ISO-Kimmstein (Wärmedämmstein) 20-1,2, 30 cm**
KS-ISO-Kimmsteine(Wärmedämmstein) nach allgemein
bauaufsichtlicher Zulassung Z-17.1-875/960/961/DIN EN
771-2/DINV106, mit Normalmauermörtel der Mörtelgruppen
IIa und III oder Dünnbettmörtel in der untersten
und/oder obersten Schicht (Wandfuß bzw. Wandkopf) von
Mauerwerk nach DIN 1053/DIN EN 1996, entsprechend den
Herstellervogaben u.
nach  Angabe des Architekten bzw.Tragwerkplaners, als
Zulage zu den Mauerwerkspositionen, liefern und u.
versetzen.

Höhe:  11,3 cm,
Wärmeleitfähigkeit:  0,33 W/(mK)
Druckfestigkeitsklasse:  20
Rohdichteklasse:  1,2
Wanddicke:  30 cm
Menge: 177,330 m
Zuordnung: 312

**01.06.0060 KS-Planstein-L-R(P) 1,4-12, 11,5 cm**
KS-Planstein-L-R(P)
Mauerwerk DIN EN 1996, ohne Stoßfugenvermörtelung,
Kalksandstein nach DIN EN 771-2 in Verbindung mit DIN
20000-402, inkl. Kimm- und Höhenausgleichschichten,
KSLl-R(P) versetzt in Dünnbettmörtel nach DIN EN 998-2
in Verbindung mit DIN 20000-412.

Wärmeleitfähigkeit:  0,70 W/(mK)
Steindruckfestigkeitsklasse:  SFK = 12
Rohdichteklasse:  RDK = 1,4
Wanddicke:  t = 11,5 cm
Format:  4 DF
Mörtelgruppe:  MK M10
Menge: 175,750 m2
Zuordnung: 312

**01.06.0070 Zul. KS-Planstein-R(P) 2,0-20, 11,5 cm**
Zulage für KS-Planstein-R(P)

Wärmeleitfähigkeit:  1,1W/(mK)
Steindruckfestigkeitsklasse:  SFK = 20
Rohdichteklasse:  RDK = 2,0
Wanddicke:  t = 11,5 cm
Format:  4 DF
Mörtelgruppe:  MK M10
Menge: 10,000 m3
Zuordnung: 312

**01.06.0080 Öffnungen anlegen in MW**
*** Bedarfsposition ohne GB
Öffnungen in 11,5 cm dicken Mauerwerk anlegen und
hochführen
Menge: 1,000 m2
Zuordnung: 312

**01.06.0120 Doppelschalige Betonwand (d=30cm), WU-Beton**
Doppelschalige Betonwand incl. Füllbeton und
Fugenspachtelung, bestehend aus wasserundurchlässigen
WU-Beton C 25/30 XC2, XF1, 0-8mm bzw. 0-16mm,
für Wandstärken 30-40 cm, bestehend aus zwei durch
Gitterträger miteinander verbundenen Wandscheiben,
Innen d=5cm, Außen d=6cm (mit glatter, jedoch nicht
porenfreier Oberfläche) und einem Hohlraum, der nach
dem Versetzen örtlich auszubetonieren ist, nach Ihren
verbindlichen Unterlagen, komplett fertig herstellen.
Bewehrungseinbau und Betondeckung nach DIN 1045/4102.

Die Abrechnung der Bewehrung erfolgt nach unseren
prüffähigen Bemessungs- und Stahllisten, und die
Abrechnung der einzelnen Abdichtungselemente (Pentaflex
etc.) nach Aufmass.
Menge: 219,470 m2
Zuordnung: 312

**01.06.0130 Zul. Aussparung bzw. Öffnung in Betonwand**
Erstellen einer Öffnung bzw. Aussparung > 400 cm2 in
Betonwand, als Zulage.
Menge: 3,000 Stck
Zuordnung: 312

**01.06.0140 STB-Wände C 25/30 XC1**
Stahlbetonwände aus wasserundurchlässigen Beton C 25/30
XC2, XF1, Betonwarzen und Grate abgeschliffen, einschl.
wasserundurchlässigem
Verschluss der Schalungsspannlöcher.
Bewehrung und Schalung in gesonderter Position.

Wanddicke :  30 cm
(w/z)eq < 0,55, Grösstkorn < 16 mm
Menge: 63,180 m3
Zuordnung: 312

**01.06.0150 STB-Deckenplatten C25/30 XC1, d=18 cm**
*** Bezugsbeschreibung
Stahlbetondeckenplatte der Kellerdecke in C25/30 XC1,
einschl. Schalung, gem. DIN 1045 fachgerecht
herstellen. Der Bewehrungsstahl wird gesondert
abgerechnet. Der EP versteht sich einschl. Anlegen und
späterem Schließen
aller Installationsaussparungen bis 400 cm2.

Plattendicke: 18 cm
Menge: 681,000 m2
Zuordnung: 312

**01.06.0170 STB-Deckenplatten C25/30 XC1, d=24cm**
Stahlbetondeckenplatte der Kellerdecke in C25/30 XC1,
einschl. Schalung, gem. DIN 1045 fachgerecht
herstellen. Der Bewehrungsstahl wird gesondert
abgerechnet. Der EP versteht sich einschl. Anlegen und
späterem Schließen
aller Installationsaussparungen bis 400 cm2.

Plattendicke: 24cm
Menge: 385,000 m2
Zuordnung: 312

**01.06.0180 STB-Deckenplatten, 1 cm Mehrstärke**
*** Bedarfsposition ohne GB
*** wie Position 01.06.0150
Zulage zu Pos.
Menge: 1,000 m3
Zuordnung: 312

**01.06.0190 STB-Treppe, 1-läufige, gerade, 16 STG**
Einläufige Stahlbetontreppenlauf für gerade
Treppenläufe mit aufbetonierten Keilstufen, einschl.
Beton u. Auflagertaschen gem. Detailzeichnung und
Statik liefern und einbauen.
Steigungsverh.:  ca. 18,50/ 26 cm
Steigungsanzahl:  16 Stück
Laufbreite:  ca. 115 cm
Plattendicke:  ca. 22 cm
Podest:  ohne Zwischenpodest
Menge: 1,000 Stck

**01.06.0200 STB-Treppe, 1-läufige, gerade, 17STG**
Einläufige Stahlbetontreppenlauf für gerade
Treppenläufe mit aufbetonierten Keilstufen, einschl.
Beton u. Auflagertaschen gem. Detailzeichnung und
Statik liefern und einbauen.
Steigungsverh.:  ca. 18,50/ 26 cm
Steigungsanzahl:  17 Stück
Laufbreite:  ca. 115 cm
Plattendicke:  ca. 22 cm
Podest:  ohne Zwischenpodest
Menge: 1,000 Stck

**01.06.0203 15 x Schöck Tronsole L-420-Set**
15 x Schöck Tronsoler Typ L 420 für die
schallbrückenfreie Fugenausbildung zwischen Treppenlauf
und Wand.

Baustoffklasse: Zwischen massiven, mineralischen
Bauteilen B1, schwerentflammbar nach DIN 4102;
Einbau gemäß allgemeinem bauaufsichtlichem Prüfzeugnis

15 x Elementlänge/-breite/-höhe: 1000/420/15 mm

Lieferung und Einbau entsprechend den
Herstellervorgaben u. nach Angabe der Tragwerksplaners.
Menge: 3,000 Paar

**01.06.0206 Schöck Tronsoler Typ T-V6-H180 bis H220-L1000-B14**
Schöck Tronsoler Typ T-V6-H160 bis H220/ L1000-B14
als tragendes Trittschalldämmelement zwischen
Podest/Decke und Lauf mit geradem Fugenprofil.
Feuerwiderstandsklasse:  R90
Elementhöhe:  160 mm bis 220
Elementlänge:  1000 mm

Lieferung und Einbau entsprechend den technischen
Unterlagen des Herstellersden u. des Tragwerksplaners.
Menge: 4,000 Stck

**01.06.0210 Aussparungen herstellen > 400cm2**
Aussparungen in STB-Deckenplatten aller Art, für alle
Formen und Zuschnitte, herstellen, einschl. dem
späteren schließen.
Einzelgröße  : über 400 cm2 bis 1200 cm2
Menge: 30,000 Stck
Zuordnung: 312

**01.06.0220 Schalung für Unterzüge, Überzüge, StB etc. Rähme**
Schalung für Unterzüge, Überzüge, StB Rähme und Stürze
der vorgenannten Positionen, gem. DIN 1045 fachgerecht
herstellen, vorhalten und ausschalen.
Menge: 35,000 m2
Zuordnung: 312

**01.06.0230 Unterzüge, Überzüge, C25/30 XC1**
Stahlbeton C25/30 XC1 für Unterzüge, Überzüge,
Konsolen, Rähme etc.,
liefern und einbauen.

Querschnitt  : bis 0, 25 m²
Menge: 5,000 m3
Zuordnung: 312

**01.06.0240 Betonstabstahl BSt 500 S(A)**
Betonstabstahl BSt 500 S(A) in verschiedenen
Durchmessern und Längen, sowie für Filigran- und
Ortbetonbauteile liefern, schneiden, biegen und gem.
Statik einbauen.
Menge: 20861,000 kg
Zuordnung: 312

**01.06.0250 Betonstahlmatten BSt 500 M(A)**
Betonstahlmatten BSt 500 M(A) als Lagermatten
verschiedener Größen u. Längen für Filigran- und
Ortbetonbauteile (Decken und Wände) liefern, schneiden,
biegen und gem. Statik verlegen.
Menge: 6954,000 kg
Zuordnung: 312

**01.06.0260 Meterrisse herstellen**
Meterrisse je Wohnungseingangstür u. Etage wie folgt
herstellen:

Messingwinkel mit zwei Dübeln an das Mauerwerk fest
anbringen und nach Aufforderung wieder entfernen.
Menge: 18,000 Stck
Zuordnung: 312

**01.06.0320 Brüstungen u. Schwellen beim.**
*** Bedarfsposition ohne GB
Brüstungen und Türschwellen bis zu einer Höhe von ca.
40 cm und einer Breite von ca. 18 cm nach Angabe der
Bauleitung beimauern oder aufmörteln.
Menge: 1,000 m
Zuordnung: 312

**01.06.0370 Cigular Deckenlager Typ: S bE**
*** Bedarfsposition ohne GB
Calenberg Cigular-Deckenlager Typ S/ F90, profiliertes
u.hoch alterungsbeständiges EPDM-Federungselement;
ozonbeständig bis 200 pphm; mit Ummantelung, 10 mm dick
liefern u. einbauen.

Lagergesamtbreite pro Lager ca. 1000 - 1500 mm
Menge: 1,000 m

**01.06.0380 Polystyrol - Hartschaumplatten auf Stahlbetonrähm**
*** Bedarfsposition ohne GB
Wärmedämmung aus Polystyrol - Hartschaumplatten auf
Mauerwerkskrone
aus Beton oder Mauerwerk liefern und fachgerecht
befestigen.

Wärmeleitfähigkeitsgruppe:  0035
Dicke:  60-80 mm

Angeb. Fabrikat:
..........................................
Menge: 1,000 m2
Zuordnung: 312

#### Abschnitt 01.07 Stundenlohn

**01.07.0010 Stundenlohn Helfer (Maurerarbeiten)**
*** Bedarfsposition ohne GB
Für evtl. erforderliche Arbeiten, die nicht im
Leistungsverzeichnis erfasst sind und gegen Nachweis
zur Ausführung kommen,
werden berechnet für:  Helfer
Menge: 1,000 h
Zuordnung: 312

**01.07.0020 Stundenlohn Facharbeiter (Mauerarbeiten)**
*** Bedarfsposition ohne GB
Für evtl. erforderliche Arbeiten, die nicht im
Leistungsverzeichnis erfasst sind
und gegen Nachweis zur Ausführung kommen,
werden berechnet für:  Facharbeiter
Menge: 1,000 h
Zuordnung: 312

USt %: 19,00
